# Reabilitação energética de tecto falso. Sistema "ISOVER"

- Propriedade do ficheiro: CYPE INGENIEROS, S.A.
- Formato: FIEBDC-3/2002
- Moeda: EUR
- Custos indirectos: 3.00 %
- IVA: 23.00 %

## Z Reabilitação energética

### ZH Paramentos horizontais: adição de isolamento térmico

#### ZHF Sistemas de isolamento pelo interior, sobre tecto falso

**ZHF020** m² Reabilitação energética de tecto falso. Sistema "ISOVER".
Reabilitação energética de tecto falso. Sistema "ISOVER". ISOLAMENTO TERMO-ACÚSTICO: manta ligeira de lã mineral Arena, de alta densidade, Arena Confort "ISOVER", segundo EN 13162, revestido numa das suas faces com um véu de vidro de cor preto, de 25 mm de espessura, resistência térmica 0,65 m²°C/W, condutibilidade térmica 0,037 W/(m°C); TECTO FALSO: tecto falso contínuo suspenso liso (12,5+27+27), constituído por: estrutura metálica de aço galvanizado de mestras primárias 60/27 mm com uma modulação de 1000 mm e suspensas da laje ou elemento de suporte com suspensões combinadas cada 900 mm, e mestras secundárias fixadas perpendicularmente às primárias com conectores tipo cavalete com uma modulação de 500 mm e uma camada de placas de gesso laminado DI / EN 520 - 1200 / comprimento / 12,5 / com os bordos longitudinais afinados, de grande dureza superficial; REVESTIMENTO: duas demãos de tinta plástica, cor branca, acabamento mate, textura lisa, (rendimento: 0,1 l/m² cada demão); aplicação prévia de uma demão de primário à base de copolímeros acrílicos em suspensão aquosa. Inclusive banda autocolante dessolidarizante, perfis em U, de aço galvanizado, de 30 mm, fixações para a ancoragem dos perfis, parafusos para a fixação das placas, massa de juntas, fita microperfurada de papel e acessórios de montagem.
Critérios considerados na determinação do preço da unidade de obra: O preço inclui os trabalhos auxiliares de pedreiro para instalações.
Inclui: Marcação dos eixos da estrutura metálica. Colocação da fita acústica. Nivelamento e fixação dos perfis perimetrais. Sinalização dos pontos de ancoragem à laje ou elemento de suporte. Nivelamento e suspensão dos perfis primários e secundários da estrutura. Corte das placas. Fixação das placas. Corte, ajuste e colocação do isolamento. Fixação de aros, instalações e mecanismos. Tratamento de juntas. Limpeza da superfície a pintar. Aplicação da demão de primário. Aplicação de duas demãos de acabamento.
Critério de medição de projecto: Superfície medida segundo documentação gráfica de Projecto.
Critério de medição de obra: Medir-se-á a superfície realmente executada segundo especificações de Projecto.

| Código | Un | Descrição | Rendimento | Preço | Importância |
|---|---|---|---|---|---|
| mt16lvi020i | m² | Manta ligeira de lã mineral Arena, de alta densidade, Arena Confort "ISOVER", segundo EN 13162, revestido numa das suas faces com um véu de vidro de cor preto, de 25 mm de espessura, resistência térmica 0,65 m²°C/W, condutibilidade térmica 0,037 W/(m°C), Euroclasse A2-s1, d0 de reacção ao fogo segundo NP EN 13501-1, capacidade de absorção de água a curto prazo <=1 kg/m² e factor de resistência à difusão do vapor de água 1. (material) | 1.050 | 4.70 | 4.94 |
| mt12psg160a | m | Perfil em U, de aço galvanizado, de 30 mm. (material) | 0.400 | 0.86 | 0.34 |
| mt12psg220 | Ud | Fixação composta por bucha e parafuso 5x27. (material) | 2.000 | 0.06 | 0.12 |
| mt12psg210a | Ud | Suspensão para tectos falsos suspensos. (material) | 1.200 | 0.36 | 0.43 |
| mt12psg210b | Ud | Seguro para a fixação da suspensão, em tectos falsos suspensos. (material) | 1.200 | 0.04 | 0.05 |
| mt12psg210c | Ud | Ligação superior para fixar o varão à suspensão, em tectos falsos suspensos. (material) | 1.200 | 0.56 | 0.67 |
| mt12psg190 | Ud | Varão de suspensão. (material) | 1.200 | 0.37 | 0.44 |
| mt12psg050c | m | Mestra 60/27 de chapa de aço galvanizado, de 60 mm de largura, segundo EN 14195. (material) | 3.200 | 0.84 | 2.69 |
| mt12pek020la | Ud | Conector, para mestra 60/27. (material) | 0.600 | 0.19 | 0.11 |
| mt12pek020da | Ud | Conector tipo cavalete, para mestra 60/27. (material) | 2.300 | 0.23 | 0.53 |
| mt12psg010z | m² | Placa de gesso laminado DI / EN 520 - 1200 / comprimento / 12,5 / com os bordos longitudinais afinados, de grande dureza superficial. (material) | 1.000 | 5.18 | 5.18 |
| mt12psg081c | Ud | Parafuso autoperfurante 3,5x25 mm. (material) | 17.000 | 0.01 | 0.17 |
| mt12psg041b | m | Banda autocolante dessolidarizante de espuma de poliuretano de células fechadas, de 3,2 mm de espessura e 50 mm de largura, resistência térmica 0,10 m²°C/W, condutibilidade térmica 0,032 W/(m°C). (material) | 0.400 | 0.24 | 0.10 |
| mt12psg030a | kg | Massa de juntas, segundo EN 13963. (material) | 0.300 | 0.90 | 0.27 |
| mt12psg040a | m | Fita microperfurada de papel, segundo EN 13963. (material) | 0.450 | 0.04 | 0.02 |
| mt27pfp010b | l | Primário, à base de copolímeros acrílicos em suspensão aquosa, para favorecer a coesão de suportes pouco consistentes e a aderência de pinturas. (material) | 0.125 | 4.27 | 0.53 |
| mt27pir010a | l | Tinta plástica ecológica para interior, à base de copolímeros acrílicos em dispersão aquosa, dióxido de titânio e pigmentos extendedores seleccionados, cor branco, acabamento mate, textura lisa, de grande resistência à humidade, permeável ao vapor de água, transpirável e resistente aos raios UV, para aplicar com trincha, rolo ou pistola. (material) | 0.200 | 4.44 | 0.89 |
| mo011 | h | Oficial de 1ª montador. (mão de obra) | 0.337 | 23.31 | 7.86 |
| mo080 | h | Ajudante de montador. (mão de obra) | 0.145 | 22.13 | 3.21 |
| mo054 | h | Oficial de 1ª montador de isolamentos. (mão de obra) | 0.076 | 23.31 | 1.77 |
| mo101 | h | Ajudante de montador de isolamentos. (mão de obra) | 0.076 | 22.13 | 1.68 |
| mo038 | h | Oficial de 1ª pintor. (mão de obra) | 0.169 | 22.68 | 3.83 |
| mo076 | h | Ajudante de pintor. (mão de obra) | 0.020 | 22.13 | 0.44 |
| % | % | Custos directos complementares | 2 % | 36.27 | 0.73 |
|  |  | Custos directos |  |  | 37.00 |
