# Reabilitação energética de cobertura inclinada, com isolamento térmico pelo exterior. Sistema "ROCKWOOL"

- Propriedade do ficheiro: CYPE INGENIEROS, S.A.
- Formato: FIEBDC-3/2002
- Moeda: EUR
- Custos indirectos: 3.00 %
- IVA: 23.00 %

## Z Reabilitação energética

### ZH Paramentos horizontais: adição de isolamento térmico

#### ZHI Sistemas de isolamento pelo exterior de cobertura inclinada

**ZHI012** m² Reabilitação energética de cobertura inclinada, com isolamento térmico pelo exterior. Sistema "ROCKWOOL".
Reabilitação energética de cobertura inclinada com uma pendente média de 30% a menos de 20 m de altura, com isolamento térmico pelo exterior, prévia desmontagem da camada de revestimento de telha cerâmica canudo, colocada com argamassa, com meios manuais e carga manual para camião ou contentor. Sistema "ROCKWOOL". BARREIRA DE VAPOR: filme de polietileno de baixa densidade (LDPE) aderido ao suporte; RIPADO DE MADEIRA: uma primeira fiada de ripas de 25x50 mm de secção, de madeira de pinheiro-bravo (Pinus pinaster), tratada em autoclave, com classe de risco 4, segundo NP EN 335, acabamento escovado, com humidade inferior a 20%, uma segunda fiada de ripas de 25x35 mm de secção, de madeira de pinheiro-bravo (Pinus pinaster), tratada em autoclave, com classe de risco 4, segundo NP EN 335, acabamento escovado, com humidade inferior a 20% e uma terceira fiada de ripas de 25x25 mm de secção, de madeira de pinheiro-bravo (Pinus pinaster), tratada em autoclave, com classe de risco 4, segundo NP EN 335, acabamento escovado, com humidade inferior a 20%, formando uma caixa de ar ventilada por cima do isolamento; ISOLAMENTO TÉRMICO: painel semi-rígido de lã de rocha vulcânica Sonorock Plus "ROCKWOOL", segundo EN 13162, não revestido, de 40 mm de espessura, resistência térmica 1,2 m²°C/W, condutibilidade térmica 0,033 W/(m°C), colocado entre o ripado para a montagem da cobertura, fixado mecanicamente ao suporte; IMPERMEABILIZAÇÃO: lâmina impermeabilizante, flexível e difusora de vapor de água; REVESTIMENTO: telhas lusa cerâmicas, acabamento com engobe cor vermelho, 47,5x28,2 cm, fixadas com parafusos rosca-madeira sobre ripas de madeira. Inclusive ripas de madeira para evitar o deslizamento dos painéis isolantes de cobertura, parafusos para a fixação das ripas ao suporte, resolução de pontos singulares e peças especiais da cobertura.
Inclui: Desmontagem dos elementos. Remoção e armazenamento do material desmontado. Limpeza dos restos da obra. Carga do material desmontado e restos de obra para camião ou contentor. Marcação. Colocação da barreira de vapor. Cravagem da primeira fiada de ripas. Corte e preparação do isolamento. Colocação do isolamento. Fixação mecânica do isolamento entre as ripas. Colocação da membrana impermeabilizante. Cravagem da segunda fiada de ripas sobre a primeira. Cravagem de uma terceira fiada de ripas de menor esquadria, perpendicular às anteriores. Fixação das telhas sobre as ripas com parafusos. Execução de cumeeiras, rincões, beirados e bordas livres.
Critério de medição de projecto: Superfície medida segundo documentação gráfica de Projecto.
Critério de medição de obra: Medir-se-á a superfície realmente executada segundo especificações de Projecto.

| Código | Un | Descrição | Rendimento | Preço | Importância |
|---|---|---|---|---|---|
| mt15var010a | m² | Barreira de vapor de filme de polietileno de baixa densidade (LDPE), de 0,1 mm de espessura e 100 g/m² de massa superficial. (material) | 1.050 | 0.60 | 0.63 |
| mt07mee203eb | m | Ripa de 25x50 mm de secção, de madeira de pinheiro-bravo (Pinus pinaster), tratada em autoclave, com classe de risco 4, segundo NP EN 335, acabamento escovado, com humidade inferior a 20%. (material) | 1.750 | 1.33 | 2.33 |
| mt16lrw030Bbt | m² | Painel semi-rígido de lã de rocha vulcânica Sonorock Plus "ROCKWOOL", segundo EN 13162, não revestido, de 40 mm de espessura, resistência térmica 1,2 m²°C/W, condutibilidade térmica 0,033 W/(m°C), Euroclasse A1 de reacção ao fogo segundo NP EN 13501-1, densidade 50 kg/m³, capacidade de absorção de água a curto prazo <=1 kg/m², calor específico 840 J/kgK e factor de resistência à difusão do vapor de água 1. (material) | 1.050 | 7.70 | 8.09 |
| mt16aaa020eg | Ud | Fixação mecânica para painéis isolantes de lã de rocha, colocados directamente sobre a superfície suporte. (material) | 5.000 | 0.21 | 1.05 |
| mt15rev100a | m² | Lâmina impermeabilizante, flexível e difusora de vapor de água, composta por uma folha de poliolefina, com ambas as faces revestidas de véu fibroso, de 0,45 mm de espessura e 135 g/m², fornecida em rolos de 1,5 m de largura e 50 m de comprimento, segundo EN 13956. (material) | 1.050 | 2.60 | 2.73 |
| mt15var020 | m | Fita flexível de butilo, adesiva em ambas as faces, para a realização de ligações e vedações entre lâminas de poliolefinas. (material) | 0.200 | 4.05 | 0.81 |
| mt07mee203ec | m | Ripa de 25x35 mm de secção, de madeira de pinheiro-bravo (Pinus pinaster), tratada em autoclave, com classe de risco 4, segundo NP EN 335, acabamento escovado, com humidade inferior a 20%. (material) | 1.750 | 0.93 | 1.63 |
| mt07mee203ea | m | Ripa de 25x25 mm de secção, de madeira de pinheiro-bravo (Pinus pinaster), tratada em autoclave, com classe de risco 4, segundo NP EN 335, acabamento escovado, com humidade inferior a 20%. (material) | 3.500 | 0.67 | 2.35 |
| mt13blw131 | Ud | Parafuso para fixação de elementos de madeira. (material) | 10.000 | 0.11 | 1.10 |
| mt13tmb010lm | Ud | Telha lusa cerâmica, acabamento com engobe cor vermelho, 47,5x28,2 cm, segundo EN 1304. (material) | 12.985 | 2.42 | 31.42 |
| mt13tmb011lm | Ud | Telhão cerâmico, acabamento com engobe cor vermelho, 44x28,5x10,5 cm, para telhas lusa, segundo EN 1304. (material) | 0.580 | 11.24 | 6.52 |
| mt13tmb015lm | Ud | Telha de ventilação cerâmica, acabamento com engobe cor vermelho, 47,5x28,2x7,5 cm, para telhas lusa, segundo EN 1304. (material) | 0.100 | 45.80 | 4.58 |
| mt13blw103 | Ud | Parafuso rosca-madeira para fixação de telhas em ripa. (material) | 4.500 | 0.06 | 0.27 |
| mo020 | h | Oficial de 1ª construção. (mão de obra) | 1.312 | 22.68 | 29.76 |
| mo113 | h | Operário não qualificado construção. (mão de obra) | 1.794 | 21.45 | 38.48 |
| mo054 | h | Oficial de 1ª montador de isolamentos. (mão de obra) | 0.109 | 23.31 | 2.54 |
| mo101 | h | Ajudante de montador de isolamentos. (mão de obra) | 0.109 | 22.13 | 2.41 |
| % | % | Custos directos complementares | 2 % | 136.70 | 2.73 |
|  |  | Custos directos |  |  | 139.43 |
