# Sistema "ROCKWOOL" de isolamento térmico de laje com pavimento existente

- Propriedade do ficheiro: CYPE INGENIEROS, S.A.
- Formato: FIEBDC-3/2002
- Moeda: EUR
- Custos indirectos: 3.00 %
- IVA: 23.00 %

## Z Reabilitação energética

### ZH Paramentos horizontais: adição de isolamento térmico

#### ZHS Sistemas de isolamento pelo interior, sobre laje

**ZHS130** m² Sistema "ROCKWOOL" de isolamento térmico de laje com pavimento existente.
Reabilitação energética de laje, através de sistema "ROCKWOOL" de isolamento térmico pela face superior do pavimento existente, formado por painel rígido de lã de rocha vulcânica Rocksol 525 "ROCKWOOL", segundo EN 13162, não revestido, de 15 mm de espessura, resistência térmica 0,35 m²°C/W, condutibilidade térmica 0,038 W/(m°C); filme de polietileno de baixa densidade (LDPE) de 0,2 mm de espessura; camada de nivelação de 40 mm de espessura, de argamassa autonivelante, CT - C10 - F3 segundo EN 13813, descarga com misturadora-bombeadora; e pavimento de ladrilhos cerâmicos de grés esmaltado, de 37,3x65,9 cm, 8 €/m², capacidade de absorção de água E<3%, grupo BIb, segundo NP EN 14411, com resistência ao deslizamento até 15 segundo ENV 12633, assentes com cimento cola de utilização exclusiva para interiores, Ci sem nenhuma característica adicional, cor cinzento com colagem dupla e enchimento das juntas com argamassa de juntas cimentosa melhorada, com absorção de água reduzida e resistência elevada à abrasão tipo CG 2 W A, cor branco, para juntas de 2 a 15 mm. Inclusive, preparação da superfície suporte, cortes do isolamento, implantação e marcação dos níveis de acabamento através da utilização de indicadores de nível, colocação de banda de isolamento perimetral, rodeando os elementos verticais e nas juntas estruturais, vedação de juntas da barreira de vapor com fita adesiva, nivelamento da argamassa após a sua descarga para obter o assentamento da mesma e a eliminação das bolhas de ar que possam existir, formação de juntas de retracção, cura, marcação dos ladrilhos, cortes, eliminação de material restante do enchimento de juntas e limpeza final do pavimento.
Inclui: Limpeza e preparação da superfície suporte. Preparação do isolamento. Colocação do isolamento sobre a superfície suporte. Colocação da barreira de vapor. Implantação e marcação de níveis. Preparação das juntas perimetrais de dilatação. Espalhamento da argamassa através de bombagem. Nivelamento da argamassa. Formação de juntas de retracção. Cura da argamassa. Limpeza e verificação da superfície suporte. Marcação dos níveis de acabamento. Implantação da disposição das peças e juntas de movimento. Aplicação da cola. Colocação dos ladrilhos com a ponta da colher de pedreiro. Formação de juntas de fracionamento, perimetrais e estruturais. Enchimento das juntas. Eliminação e limpeza do material sobrante. Limpeza final do pavimento.
Critério de medição de projecto: Superfície medida segundo documentação gráfica de Projecto.
Critério de medição de obra: Medir-se-á a superfície realmente executada segundo especificações de Projecto.

| Código | Un | Descrição | Rendimento | Preço | Importância |
|---|---|---|---|---|---|
| mt16lrw040k | m² | Painel rígido de lã de rocha vulcânica Rocksol 525 "ROCKWOOL", segundo EN 13162, não revestido, de 15 mm de espessura, resistência térmica 0,35 m²°C/W, condutibilidade térmica 0,038 W/(m°C), Euroclasse A1 de reacção ao fogo segundo NP EN 13501-1, densidade 150 kg/m³, calor específico 840 J/kgK e factor de resistência à difusão do vapor de água 1,3. (material) | 1.200 | 10.50 | 12.60 |
| mt15var010c | m² | Barreira de vapor de filme de polietileno de baixa densidade (LDPE), de 0,2 mm de espessura e 200 g/m² de massa superficial. (material) | 1.100 | 0.60 | 0.66 |
| mt16aaa030 | m | Fita autocolante para vedação de juntas. (material) | 0.250 | 0.30 | 0.08 |
| mt09mal010a | m³ | Argamassa autonivelante, CT - C10 - F3 segundo EN 13813, à base de cimento, para espessuras de 4 a 10 cm, usada em nivelação de pavimentos. (material) | 0.040 | 64.99 | 2.60 |
| mt09mcr021a | kg | Cimento cola de utilização exclusiva para interiores, Ci, cor cinzento. (material) | 6.000 | 0.22 | 1.32 |
| mt18bde020fq800 | m² | Ladrilho cerâmico de grés esmaltado, 37,3x65,9 cm, 8,00€/m², capacidade de absorção de água 3%<=E<6%, grupo BIIa, segundo NP EN 14411, resistência ao deslizamento entre 35 e 45 segundo ENV 12633. (material) | 1.050 | 8.00 | 8.40 |
| mt09mcp020bB | kg | Argamassa de juntas cimentosa melhorada, com absorção de água reduzida e resistência elevada à abrasão, tipo CG2 W A, segundo EN 13888, cor branca, para juntas de 2 a 15 mm, à base de cimento de alta resistência, inertes seleccionados, aditivos especiais e pigmentos, com efeito anti-caruncho, anti-verdete e preventivo das eflorescências, hidrorrepelente, especial para enchimento de juntas de todo tipo de peças cerâmicas e pedras naturais em zonas de proliferação de microrganismos. (material) | 0.027 | 1.46 | 0.04 |
| mq06pym010 | h | Misturadora-bombeadora para argamassas e gessos projectados, de 3 m³/h. (equipamento) | 0.015 | 8.52 | 0.13 |
| mo020 | h | Oficial de 1ª construção. (mão de obra) | 0.087 | 22.68 | 1.97 |
| mo113 | h | Operário não qualificado construção. (mão de obra) | 0.058 | 21.45 | 1.24 |
| mo023 | h | Oficial de 1ª ladrilhador. (mão de obra) | 0.350 | 22.68 | 7.94 |
| mo061 | h | Ajudante de ladrilhador. (mão de obra) | 0.175 | 22.13 | 3.87 |
| mo054 | h | Oficial de 1ª montador de isolamentos. (mão de obra) | 0.109 | 23.31 | 2.54 |
| mo101 | h | Ajudante de montador de isolamentos. (mão de obra) | 0.109 | 22.13 | 2.41 |
| % | % | Custos directos complementares | 2 % | 45.80 | 0.92 |
|  |  | Custos directos |  |  | 46.72 |
